# Kitzingen Berufsschule
Angebotsaufforderung (GAEB DA XML 3.1, DA83)
Projekt: 20-004
Währung: EUR
Auftraggeber: LRA Kitzingen, Kaiserstraße 3, 97318 Kitzingen
Erstellt mit: GXML Toolbox V3.3 R20230829, iTWO_64 V24.0.667, 27.05.2026

## 0-11.2 Estricharbeiten BA II
Datum: 27.05.2026

*Hinweis: 1. Allgemeine technische Angaben*
1. Allgemeine Technische Angaben:

Im nachfolgenden Leistungsverzeichnis sind
Estricharbeiten DIN 18560 beschrieben.

Dem Leistungsverzeichnis liegen zugrunde:
1.1. Die VOB Teil B und C sowie sonstige einschlägige
DIN-Normen und Fachvorschriften in der jeweils
aktuellen Fassung, soweit im Leistungsverzeichnis
nichts anderes angegeben ist.
1.2. Anlagen und Planunterlagen zur Ausschreibung
werden digital inkl. Leistungsverzeichnis übergeben:

2. Automatische Sortierung

Die Verdingungsunterlagen wurden automatisch sortiert.
Der Bieter hat die Vollständigkeit der Unterlagen
anhand der Seitenzahl zu prüfen und fehlende Blätter
beim ausschreibenden Büro anzufordern. Doppelseiten
sind auszusortieren und zu vernichten.

3. Planunterlagen

Der Leistungsbeschreibung liegen zeichnerische Planunterlagen gemäß Anlage Planverzeichnis als Angebotsgrundlage bei.

Allgemeines:
VE 0-11 L_BE_01 Lageplan_BA I+ II Index B
VE 0-11_LP Amtl. Katasterplan-1
VE 0-11 BSZ Kitzingen_Luftbild

Übersichtspläne Estricharbeiten M 1:100
VE 0-11.2_GR_UG Grundriss Estrich UG
VE 0-11.2_GR_EG Grundriss Estrich EG
VE 0-11.2_GR_OG1 Grundriss Estrich OG1
VE 0-11.2_GR_OG2 Grundriss Estrich OG2

Fußbodenanschlussdetails M 1:5
VE 0-11.2_Auss._DET_01-06 Fußbodenanschlussdetails
VE 0-11.2_Auss._DET_07-14 Fußbodenanschlussdetails

*Hinweis: 2. Baustellenbeschreibung*
2. Baustellenbeschreibung:
2.1 Anlass und Zweck:
Die Sanierung der Berufsschule Kitzingen erfolgt als
Generalsanierung aus funktionaler, statischer,
wärmetechnischer und brandschutztechnischer
Notwendigkeit.

2.2 Grundstück:

Das Grundstück befindet sich in 97318 Kitzingen, Thomas
Ehemann Straße 13b, Flurnummer 7310.

Das Grundstück liegt südlich der Innenstadt. Es wird im
Norden durch die Kanzler-Stürzel-Straße und im Süden
durch die Thomas-Ehemann-Straße begrenzt. Westlich
schließen sich die teils durch Verbinder angeschlossene
FOS-BOS und das Armin-Knab-Gymnasium an, im Osten
befindet sich Wohnbebauung. Von Norden nach Süden fällt
das Gelände um etwa 3 m ab.
Am Gebäude stehen teils große Bäume, die erhalten
werden sollen.
Der Gebäudekomplex wurde auf dem Areal einer
linienbandkeramischen Siedlung, die als Bodendenkmal
gekennzeichnet ist, errichtet. Außerhalb der
gegenwärtigen Begrenzungskubaturen der Berufsschule
sind keine Neubauten vorgesehen.  Während der
Baugrunderkundungen konnte in keiner Sondierung freies
Grundwasser nachgewiesen werden.
Bei Bedarf kann das Baugrundgutachten eingesehen werden.

2.3 Zugang und Zufahrt:

Die Baustelle kann von der Thomas Ehemann Straße und
von der Kanzler-Stürzel-Straße aus angefahren werden.
Nördlich des Gebäudes liegt eine ebene Fläche für die
Baustelleneinrichtung. Das Gelände wird mit einem
Bauzaun abgesperrt. Ebenso werden die Baumgruppen zum
Schutz mit Bauzaun gesichert.
Stellplätze für PKW der ausführenden Firmen stehen nur
im öffentlichen Straßenland zur Verfügung.

Die Berufsschule wird in zwei Abschnitten saniert, der
jeweils andere Abschnitt wird weiter für den Unterricht
genutzt.
Das Leistungsverzeichnis umfasst die Arbeiten des 1. Bauabschnittes.

2.4 Baubeschreibung:

Das Schulgebäude besteht aus mehreren Bauteilen, die
seit den 1950er bis in die 1970er Jahre errichtet
wurden.
An den Gebäuden wurden bereits verschiedene
Teil-Sanierungsmaßnahmen vorgenommen.

Es gliedert sich in vier Baukörper mit folgender
Bezeichnung:

Turmbau (1. Bauabschnitt)
Riegelbau mit Werkstätten Nord EG und  Werkstätten Süd
UG (2. Bauabschnitt)

Gebäudeparameter:  Höhenbezug + 0.00 = 189,12 m ü.
NHN

4. Obergeschoss  +17,95 m
3. Obergeschoss  +14,05 m
2. Obergeschoss  +10,15 m
1. Obergeschoss  +6,50 m
Erdgeschoss  +2,00 m /+ 2,85 m
Untergeschoss  -0,80 m

Turmbau:
Länge / Breite:  29,10 x 29,10 m
Gebäudehöhe ab GOK:  20,72 m
Geschosszahl: 5
Geschosshöhe: 3,65 m

Riegelbau:
Länge/Breite:  60,13 x 17,04 m
Gebäudehöhe ab GOK:  15,83 / 12,08 m
Geschosszahl: 4
Geschosshöhe: 3,65 m

Werkstätten Nord:
Länge/Breite:  89,90 x 26,96 m / 20,50 x 15,17 m
Gebäudehöhe ab GOK: 4,14 m
Geschosszahl: 1
Geschosshöhe: 3,20

Werkstätten Süd:
Länge/Breite:  68,50 x 19,10/ 22,30 m
Gebäudehöhe ab GOK:4,72 m
Geschosszahl: 1
Geschosshöhe: 3,70

Gesamtgebäude - überbaute Fläche: ca. 5.633 m2,
umbauter Raum: ca. 50.312 m3

Folgende Untersuchungen und Planungen wurden
vorgenommen, die Berichte und Gutachten können im
Landratsamt Kitzingen eingesehen werden:

- Schadstoffuntersuchungen (IBHD H.Dresch vom
  05.11. / 23.11.2019)
- Brandschutzplanung
- Statikplanung
- Grundleitungsbefahrungen

*Hinweis: 3. Zusätzliche vertragstechnische Vorbemerkungen*
3. Zusätzliche vertragstechnische Vorbemerkungen:

3.01 Der AN hat sich im Zuge der Ausschreibung bzw. der
Kalkulation seines Angebotes von den örtlichen
Bedingungen und Gegebenheiten einschließlich der An-
und Abfahrt zur Baustelle selbst zu überzeugen. Eine
Besichtigung des Grundstücks kann jederzeit
stattfinden.

3.02 Nachbargrundstücke und -gebäude, Straßen und Wege
im privaten und öffentlichen Bereich sind zu schützen
und soweit sie im Zuge der eigenen Arbeiten verschmutzt
werden, bei Notwendigkeit auch mehrmals täglich zu
reinigen. Das Hinüberfallen von Material und
Gerätschaft auf die bestehenden Gebäude und angrenzende
Grundstücke ist durch geeignete Maßnahmen zu
verhindern. Die Aufwendungen hierfür sind in die
Einheitspreise einzurechnen. Eventuelle Beschädigungen
und Verschmutzungen sind umgehend zu Lasten des AN zu
beseitigen.

3.03 Für die Maßnahmen zum Schutz gegen Baulärm während
des Auf- und Abbaus der Baustelleneinrichtung und der
Bauausführung gelten die Anforderungen des
Bundes-Immissionsschutzgesetzes (32. BImSchG) und der
Allgemeinen Verwaltungsvorschrift (AVwV) zum Schutz
gegen Baulärm, insbesondere das Merkblatt zum Schutz
gegen Baulärm. Alle auf der Baustelle zum Einsatz
kommenden Geräte und Maschinen müssen der 32.
Verordnung zur Durchführung des Bundes-
Immissionsschutzgesetzes (Geräte- und Maschinenlärmschutzverordnung - 32. BlmSchV) genügen. Sämtliche
Kosten, die dafür anfallen werden, dass bei den
Bauarbeiten die zulässigen Immissionswerte eingehalten
werden, hat der AN zu tragen.

3.04 Vom Auftragnehmer ist ein qualifizierter,
fachkundiger, zuverlässiger und deutschsprechender
Fachbauleiter zu stellen, der an allen, die Leistung
des Auftragnehmers betreffenden technischen Gesprächen
und den regelmäßigen Jour-Fix-Terminen während der
Bauausführung des Auftragnehmers teilnimmt sowie das
gesamte Bauvorhaben als Objektleiter und
Ansprechpartner für Bauherr und Architektenbauleitung
abwickelt. Eine Auswechslung ist dem Auftraggeber
anzuzeigen. Zudem ist für die Arbeiten ein
verantwortlicher, weisungsbefugter Montageleiter zu
benennen.
Die Bauleitung ist für die Beachtung der Montagen auf
Grundlage der gültigen M+W- Pläne, der einschlägigen
DIN-Normen, bauaufsichtlichen Zulassungen und sonstigen
Vorschriften, für die Durchführung der dem
Auftragnehmer obliegenden Verarbeitungsprüfungen und
die vollständige und richtige Führung der
vorgeschriebenen Protokolle verantwortlich.
Es ist ein Bautagebuch mit wöchentlicher Übergabe an
die örtliche Bauüberwachung zu führen.

Diese Leistungen werden nicht gesondert vergütet und
sind in die Einheitspreise einzukalkulieren.

3.05 Die Arbeiten sind von qualifizierten, erfahrenen
Fachkräften auszuführen. Der Auftraggeber behält sich
vor, die Ausführung von Leistungen durch Firmen, die
ungenügend qualifiziertes Personal einsetzen, zu
untersagen. Für hieraus entstehende Schäden, z.B. durch
Terminverzug usw., ist der Auftragnehmer voll
umfänglich verantwortlich.

3.06 Generell gilt auf der gesamten Baustelle ein
Rauch-, Alkohol- und Drogenverbot.

3.07 Der Anbieter versichert, im Auftragsfalle für die
von ihm bzw. seinen Subunternehmern verwendeten
Stoffe/Stoffgemische schriftliche Unterlagen für den
Nachweis darüber vorlegen zu können, dass diese
Stoffe/Stoffgemische für den Menschen keine
arbeitsbedingten oder sonstigen Gesundheitsgefahren
bzw. keine Schädigung der Umwelt hervorrufen (Grundlage
sind die aktuelle Gefahrstoffverordnung mit ihren
Anhängen sowie sämtliche einschlägigen
Unfallverhütungsvorschriften und sonstigen
unfallverhütungsmäßigen und sicherheitstechnischen
Vorschriften, Richtlinien, Normen usw.). Zu den
diesbezüglichen Unterlagen zählen u. a.
Stoffkennzeichnungen mit Gefahrensymbolen, Hinweise auf
die besonderen Gefahren (R-Sätze),
Sicherheitsratschläge (S-Sätze),
Sicherheitsdatenblätter, Verarbeitungsvorschriften,
Betriebsanweisungen sowie Prüfzeugnisse anerkannter
Prüfanstalten, Ergebnisaufzeichnungen aus der laufenden
Überwachung, Gutachten usw..

3.08 Den ausgeschriebenen Konstruktionen liegen
bauaufsichtlich geprüfte bzw. andereweitig freigegebene Bauprodukte zugrunde, deren Qualitätsvorgaben unbedingt einzuhalten sind. In folgenden Leistungsbeschreibungen dienen sämtliche Spezifikationen, wie die entsprechenden Beschreibungen in den Technischen Ausführungen und in den Positionen, die mehr als eine Mindestforderung an technischen
Normen und Regeln darstellen, ausschließlich als Grundlage für eine Funktionsbeschreibung und somit sind systembedingte Abweichungen anderer Bieter ausdrücklich zugelassen. Gleichwertige Fabrikate können angeboten werden, wobei die Gleichwertigkeit ggf. durch entsprechende Unterlagen, Prüfzeugnisse etc. allein durch den AN nachvollziehbar nachzuweisen ist und dem Angebot beizulegen ist. Dies ist bei der Kalkulation in den vorhandenen Positionen zu berücksichtigen.

3.09 Baustellensicherheit:
- Unfallverhütungsvorschriften:
Bei der Ausführung aller Arbeiten sind die einschlägigen UVV, die allgemein anerkannten Regeln der
Technik sowie die Vorschriften zum Schutz der bei
Bauten beschäftigten Personen sind zu beachten. Die
Beschäftigten sind über die bei ihren Tätigkeiten
auftretenden Gefahren sowie über die Maßnahmen zu ihrer
Abwendung vor der Beschäftigung zu unterweisen. Die
geltenden UVV müssen an geeigneter Stelle ausgelegt
sein.
- Verantwortung:
 Der Unternehmer hat zur Verhütung von Arbeitsunfällen
Einrichtungen, Anordungen und Maßnahmen zu treffen, die
den Bestimmungen der UVV und im Übrigen den allgemein
anerkannten sicherheitstechnischen Regeln entsprechen.
Er ist für die ordnungsgemäße Einrichtung und den
sicheren bautechnischen Betrieb der Baustelle, sowie
für die Einhaltung der Arbeitsschutzbestimmungen
verantwortlich.
- Überwachung
Bauarbeiter müssen von fachlich geeigneten Vorgesetzten
und aufsichtsführenden Personen, die weisungsbefugt
sind, geleitet und beaufsichtigt werden. Diese müssen
die arbeitssichere Durchführung der Bauarbeiten
gewährleisten. Fehlende Einrichtungen bzw. Mängel an
Gerüsten, Betriebseinrichtungen an Arbeitsplätzen und
Verkehrswegen, sowie an Schutzvorrichtungen, sind von
Seiten des Auftragnehmers, soweit diese nicht durch ihn
selbst errichtet bzw. instandgehalten werden müssen,
unverzüglich der Bauleitung des Architekten zu melden.
Auf Anordnung des Auftraggebers sind vom Auftragnehmer
geeignete Personen (möglichst Facharbeiter) als
Sicherheitsbeauftragte für die Dauer der Bauzeit zu
benennen.
- Sicherheit- und Gesundheitsschutz:
Der AN hat dafür Sorge zu tragen, dass die
Baustellenrichtlinie "Verordnung über Sicherheit und
Gesundheit auf Baustellen - Baustellenverordnung"
ausnahmslos eingehalten wird. Gleiches gilt für die
einschlägigen Regelwerke
Übergeordnet ist für die Sicherheit und den
Gesundheitsschutz auf Baustellen ein SiGeKo beauftragt.
Dem SiGe-Plan, Regularien und Anweisungen nach
EU-Richtlinien 92/57 und Baustellenverordnung
(BaustellV) sind Folge zu leisten.

3.10 In allen Geschossen sind je Treppenhaus
offizielle, eingemessene Höhenbolzen bauseits
angebracht. Der Auftragnehmer hat die Einbauhöhen
eigenverantwortlich von diesen Höhenfestpunkten
abzutragen. Andere Bezugspunkte, z.B. Meterrisse
anderer Unternehmer, sind grundsätzlich als ungeeignet
anzunehmen und dürfen nicht verwendet werden.

3.11 Die Arbeiten sind abschnitts- bzw. ebenenweise in
verschiedenen Abschnitten entsprechend des jeweiligen
Ausbauszustandes auszuführen. Alle Maße sind vorab vor
Ort aufzumessen, die im LV angegebenen Maße sind vor
Bestellung und Ausführung zu prüfen.

3.12 Übergabe Unterlagen und Pläne:
Zur Ausschreibungs- und Ausführungsphase werden dem AN
sämtliche notwendigen Unterlagen in aktueller Version
digital im pdf-Format zur Verfügung gestellt. Auf
Wunsch können vorhandene CAD-Zeichnungen, zumeist
Grundriss- und Schnittzeichnungen auch im
DXF-/DWG-Format übergeben werden.

Die notwendige Vervielfältigung der Pläne in Papierform
für die eigenen Leute auf der Baustelle, aber auch für
Aufmaß, Planung und Abrechnung ist Leistung des AN und
ist in die entsprechenden Positionen einzurechnen.

Abschlagszahlungen und Schlussrechnungen einschl. der
erforderlichen Unterlagen und Aufmaßpläne sind dem
Architekten in Papierform vorzulegen, die Rechnungen
2-fach, die Anlagen 1-fach. Dies ist in das LV
einzurechnen.

Auch die Werk- und Montageplanung und die
Übergabedokumentation ist gemäß entsprechender
Positionen in Papierform und / oder digital vorzulegen.

*Hinweis: 4. Sicherheit auf der Baustelle*
4. Sicherheit auf der Baustelle

4.1 Baustellensicherheit:
Der Unternehmer hat zur Verhütung von Arbeitsunfällen Einrichtungen, Anordungen und Maßnahmen zu treffen, die den Bestimmungen der UVV und im Übrigen den allgemein anerkannten sicherheitstechnischen Regeln entsprechen. Er ist für die ordnungsgemäße Einrichtung und den sicheren bautechnischen Betrieb der Baustelle, sowie für die Einhaltung der Arbeitsschutzbestimmungen verantwortlich.

Der Unternehmer hat die allgemeinen Sicherungsmassnahmen auf der Baustelle nach den einschlägigen Unfallverhütungsvorschriften der Bayer. Bauberufsgenossenschaft sowie den ortspolizeilichen Vorschriften für die am Bau Beschäftigten zu treffen.
Der Auftragnehmer verpflichtet sich, die für den Auftraggeber geltenden Unfallverhütungsvorschriften und die anerkannten sicherheitstechnischen und arbeitsmedizinischen Regeln, die allgemein anerkannten Regeln der Technik sowie die Vorschriften zum Schutz der bei Bauten beschäftigten Personen sind zu beachten. Der Auftragnehmer erhält einen Sicherheits- und Gesundheitsplan sowie die Baustellenordnung, die Vertragsbestandteil werden. Die Beschäftigten sind über die bei ihren Tätigkeiten auftretenden Gefahren sowie über die Maßnahmen zu ihrer Abwendung vor der Beschäftigung zu unterweisen.

Auf Grund der Baustellenverordnung sind alle Auftragnehmer und sonstigen Personen verpflichtet, diese Unterlagen neben dem Bauvertrag einzuhalten. Jeder Auftragnehmer hat seinen Beschäftigten die Inhalte von Sicherheits- und Gesundheitsschutzplan und Baustellenordnung im Rahmen seiner Unterweisungspflicht nach § 12 Arbeitsschutzgesetz zu vermitteln, sowie für die Einhaltung der Maßgaben der Arbeitsschutzvorschriften zu sorgen. Der Sicherheits- und Gesundheitsschutzplan ist für jeden Beschäftigten auf der Baustelle einsehbar vorzuhalten und ggf. Nachunternehmern und sonstigen selbst beauftragten Personen auf der Baustelle zur Kenntnis zu geben.

Für die Dauer der gesamten Auftragsabwicklung ist vom Auftragnehmer ein verantwortlicher Objektleiter zu benennen, der weisungsbefugt und verantwortlich für alle Bereiche der technischen und kaufmännischen Abwicklung, als ständiger Ansprechpartner, zuständig ist und an allen, die Leistung des Auftragnehmers betreffenden technischen Gesprächen und Jour-fixe-Besprechungen teilnimmt. Eine Auswechselung ist dem Auftraggeber anzuzeigen.

Vom Auftragnehmer ist ein qualifizierter, fachkundiger, zuverlässiger und deutschsprechender Fachbauleiter zu stellen, der an allen, die Leistung des Auftragnehmers betreffenden technischen Gesprächen und den regelmäßigen Jour-Fix-Terminen während der Bauausführung des Auftragnehmers teilnimmt sowie das gesamte Bauvorhaben als Objektleiter und Ansprechpartner für Bauherr und Architektenbauleitung  abwickelt. Eine Auswechslung ist dem Auftraggeber anzuzeigen. Zudem ist für die Arbeiten ein verantwortlicher, weisungsbefugter Montageleiter zu benennen. Die Bauleitung ist für die Beachtung der Montagen auf Grundlage der gültigen M+W- Pläne, der einschlägigen DIN-Normen, bauaufsichtlichen Zulassungen und sonstigen Vorschriften, für die Durchführung der dem Auftragnehmer obliegenden Verarbeitungsprüfungen und die vollständige und richtige Führung der vorgeschriebenen Protokolle verantwortlich.
Es ist ein Bautagebuch mit wöchentlicher Übergabe an die örtliche Bauüberwachung zu führen. Diese Leistungen werden nicht gesondert vergütet und sind in die Einheitspreise einzukalkulieren.

Bauarbeiter müssen von fachlich geeigneten Vorgesetzten und aufsichtsführenden Personen, die weisungsbefugt sind, geleitet und beaufsichtigt werden. Diese müssen die arbeitssichere Durchführung der Bauarbeiten gewährleisten. Fehlende Einrichtungen bzw. Mängel an Gerüsten, Betriebseinrichtungen an Arbeitsplätzen und Verkehrswegen, sowie an Schutzvorrichtungen, sind von Seiten des Auftragnehmers, soweit diese nicht durch ihn selbst errichtet bzw. instandgehalten werden müssen, unverzüglich der Bauleitung des Architekten zu melden. Auf Anordnung des Auftraggebers sind vom Auftragnehmer geeignete Personen (möglichst Facharbeiter) als Sicherheitsbeauftragte für die Dauer der Bauzeit zu benennen.

Die Arbeiten sind von qualifizierten, erfahrenen Fachkräften auszuführen. Der Auftraggeber behält sich vor, die Ausführung von Leistungen durch Firmen, die ungenügend qualifiziertes Personal einsetzen, zu untersagen. Für hieraus entstehende Schäden, z.B. durch Terminverzug usw., ist der Auftragnehmer voll umfänglich verantwortlich.

Subunternehmer, die vom Auftragnehmer eingesetzt werden sollen, müssen vor Beauftragung dem Bauherrn und Bauleiter mitgeteilt werden, die Facharbeiterbescheinigung ist vorzulegen. Der Auftraggeber behält sich vor, die Ausführung von Leistungen durch Firmen, für die ihm entsprechende Unterlagen nicht ausgehändigt wurden, zu untersagen. Hieraus entstehende Schäden, z.B. durch Terminverzug, sind dann vom Auftragnehmer zu tragen. Ebenso muss immer ein deutschsprachiger Vorarbeiter während der gesamten Bauleistung auf der Baustelle anwesend sein.

Sämtliche auf der Baustelle verteilten Arbeitsplätze sind täglich zu säubern. Der gesamte, von den eigenen Arbeiten anfallende Unrat und Schutt ist abzufahren (Nebenleistung nach VOB). Auf Ihre Einhaltung wird besonders hingewiesen. Bei Nichteinhaltung dieser Nebenleistungen ist der Auftraggeber berechtigt, den Unrat und Schutt in Regie entfernen zu lassen. Die Kosten werden dem Auftragnehmer angerechnet.

Es handelt sich um eine rauchfreie Baustelle, Rauchen ist nur außerhalb des Gebäudes gestattet. Dieses Verbot ist unbedingt einzuhalten und wird laufend kontrolliert.

Es gilt ein absolutes Alkohol- und Drogenverbot auf der gesamten Baustelle.
Personal, das augenscheinlich unter Alkoholeinwirkung oder Drogen steht, oder durch sein Verhalten eine Gefahr für Leib und Leben anderer Personen darstellt, kann durch die Bauleitung unmittelbar von der Baustelle verwiesen werden. Die Weiterbeschäftigung auf der Baustelle kann ausgeschlossen werden. Dem AG können dadurch Schadensersatzansprüche gegenüber dem AN entstehen (Arbeitsausfall, -verzögerung, Sachbeschädigung u. A.).

4.2 SiGeKo:
Für die Planung, Koordinierung und Überwachung der Einhaltung geltender Unfallverhütungsvorschriften hat der Bauherr einen Sicherheits- und Gesundheitsschutzkoordinator (gem. BaustellV) beauftragt. Jeder Auftragnehmer ist dafür verantwortlich, dass seine auf der Baustelle tätigen Bauleiter bzw. Aufsichtführenden, einschließlich seiner Subunternehmer, Kenntnis über den vom Sicherheits- und Gesundheitsschutzkoordinator erstellten SiGe-Plan sowie die einschlägigen Arbeitsschutz- und Unfallverhütungsvorschriften haben.

Der mit der Durchführung der Sicherheits- und Gesundheitsschutzkoordination nach § 3 Baustellenverordnung beauftragter Koordinator hat jeden Arbeitsschutzmangel umgehend abzustellen. Sollten bei Baustellenbesichtigungen Mängel im Bereich des technischen, organisatorischen oder persönlichen Beschäftigtenschutzes (d. h. gefährliche Situationen oder Gefahr im Verzug) festgestellt werden, müssen die betroffenen Auftragnehmer die Arbeiten einstellen, bis die notwendigen Abhilfemaßnahmen getroffen sind. Dem AG gegenüber hat der Auftragnehmer stets deutlich zu machen (auch durch die Vorlage von Nachweisen), dass die gesetzlichen Verpflichtungen u. A. nach Arbeitsschutzgesetz, Betriebssicherheitsverordnung, Gefahrstoffverordnung, Baustellenverordnung und Unfallverhütungsvorschriften eingehalten werden.

Auf der Baustelle sind deshalb alle Unterlagen über Sicherheit und Gesundheitsschutz (u. a. die einschlägigen Unfallverhütungsvorschriften und Regeln, gültige Prüfbescheinigungen für die eingesetzten Arbeitsmittel, Nachweise über Ausbildung von Ersthelfern und Unterweisung von Personal) bereitzuhalten, damit diese bei einer Baustellenbegehung eingesehen werden können. Sollten Unterlagen fehlen besteht der begründete Verdacht, dass der Auftragnehmer seinen gesetzlichen Pflichten nicht nachgekommen ist. Vor Aufnahme der Arbeiten hat jeder Auftragnehmer eine Gefährdungsbeurteilung für die auszuführenden Leistungen zu erstellen und dem Bauherrn in Form einer Dokumentation im Sinne § 6 ArbSchG vorzulegen.

4.3 Brandschutz:
Leicht entzündliche oder selbstentzündliche Stoffe dürfen nur in Mengen die für den Fortschritt der Arbeiten erforderlich sind, am Arbeitsplatz vorgehalten werden. An diesen Arbeitsstellen hat der Auftragnehmer geeignete und geprüfte Löscheinrichtungen bereitzustellen. Brandgefährdete Bereiche sind zu kennzeichnen.
Unnötige Brandlasten, wie Kartons, Folien, Papiersäcke, Styropor und sonstige brennbare Stoffe sind zeitnah aus dem Gebäude zu entfernen. Arbeitsstätten sind nach den Bestimmungen der BGR 133 „Ausrüsten von Arbeitsstätten mit Feuerlöschern“ mit Feuerlöschern und anderen Löscheinrichtungen auszurüsten. Die Anzahl der Feuerlöscher richtet sich nach Größe und Brandgefahr der Arbeitsstätte. Alle Mitarbeiter sind in der Bedienung des Feuerlöschers zu unterweisen. Feuerlöscher sind alle zwei Jahre prüfen zulassen. Bei Schwelbrandgefahr ist eine Brandwache von mind. 3 Stunden erforderlich. Die betreffenden Arbeiten sind entsprechend rechtzeitig einzustellen.

4.4 Gefahrenschutz
Der Auftragnehmer hat insbesondere die seine Arbeiten betreffenden Anforderungen der nachstehend aufgeführten Gesetze und Verordnungen in aktueller Fassung zu erfüllen:

Arbeitsschutzgesetz (ArbSchG), Arbeitsstättenverordnung (ArbStV) und Arbeitsstätten-Richtlinien (ASR), Arbeitssicherheitsgesetz (ASiG), Baustellenverordnung (BaustellV), Biostoffverordnung (BioStoffV), Betriebssicherheitsverordnung, PSA-Benutzungsverordnung (PSA-BV), Gefahrstoffverordnung (GefstoffV), Technische Regeln Gefahrstoffe (TRGS), Lärmschutzverordnung

Es ist darauf zu achten, dass keinerlei Belästigung oder Beeinträchtigung der anschließenden Nachbarn auftreten. Kosten hierfür sind in den Einheitspreis der Baustelleneinrichtungsposition einzurechnen und werden nicht gesondert vergütet.

Alle in diesem Leistungsverzeichnis aufgeführten Spezifikationen verstehen sich als Ergänzung der jeweils relevanten Werksvorschriften und Normen. Als Grundlage für Angebot und Ausführung gelten zuerst die jeweiligen Technischen Merkblätter des Materialherstellers. Die zur Ausführung bestimmten Werkstoffe sind ausschliesslich in Originalverpackung anzuliefern und nur nach Werkvorschrift zu verwenden; eine Verwendung anderer als im Auftrag vorgeschriebener Materialien berechtigen den Auftraggeber vom Auftrag zurückzutreten und die Wiederbeseitigung der Fehlleistung zu verlangen.

Alle nach der Unfallverhütungsvorschriften erforderlichen Maßnahmen und Sicherungen (Beleuchtung, Gerüste, Ausbohlungen, Abdeckungen von Bodenvertiefungen) im und am Bauwerk sind ohne Aufforderung herzustellen und zu unterhalten. Die während der gesamten Bauzeit anfallenden Kosten der vorstehenden Leistungen sind in die Baustelleneinrichtungspauschale einzurechnen.

4.5 Lärmschutz
Für die Maßnahmen zum Schutz gegen Baulärm während des Auf- und Abbaus der Baustelleneinrichtung und der Bauausführung gelten die Anforderungen des Bundes-Immissionsschutzgesetzes (32. BImSchG) und der Allgemeinen Verwaltungsvorschrift (AVwV) zum Schutz gegen Baulärm, insbesondere das Merkblatt zum Schutz gegen Baulärm. Alle auf der Baustelle zum Einsatz kommenden Geräte und Maschinen müssen der 32. Verordnung zur Durchführung des Bundes- Immissionsschutzgesetzes (Geräte- und Maschinenlärm- schutzverordnung - 32. BlmSchV) genügen. Sämtliche Kosten, die dafür anfallen werden, dass bei den Bauarbeiten die zulässigen Immissionswerte eingehalten werden, hat der AN zu tragen.

4.6 Vertragliche Ausführungen der Leistung:
Der Anbieter versichert, im Auftragsfalle für die von ihm bzw. seinen Subunternehmern verwendeten Stoffe/Stoffgemische schriftliche Unterlagen für den Nachweis darüber vorlegen zu können, dass diese Stoffe/Stoffgemische für den Menschen keine arbeitsbedingten oder sonstigen Gesundheitsgefahren bzw. keine Schädigung der Umwelt hervorrufen (Grundlage sind die Gefahrstoffverordnung vom 15.11.1999 mit ihren Anhängen sowie sämtliche einschlägigen Unfallverhütungs-vorschriften und sonstigen unfallverhütungsmäßigen und sicherheitstechnischen Vorschriften, Richtlinien, Normen usw.). Zu den diesbezüglichen Unterlagen zählen u. a. Stoffkennzeichnungen mit Gefahrensymbolen, Hinweise auf die besonderen Gefahren (R-Sätze), Sicherheitsratschläge (S-Sätze), Sicherheitsdatenblätter, Verarbeitungsvorschriften, Betriebsanweisungen sowie Prüfzeugnisse anerkannter Prüfanstalten, Ergebnisaufzeichnungen aus der laufenden Überwachung, Gutachten usw..

*Hinweis: 5.1. Immissionsrechtliche Hinweise*
5.1. Immissionsrechtliche Hinweise:

Wer Baustellen betreibt, hat nach § 22 des Bundes- Immissionsschutzgesetzes - BimSchGi.F.vom 14.05.1990 (BGBI I S. 880), zuletzt geändert am 03.05.2000 (BGBI I S. 632) -dafür zu sorgen, dass
Geräusche verhindert werden, die nach dem Stand der Technik vermeidbar sind, und
Vorkehrungen getroffen werden, um die Ausbreitung unvermeidbarer Geräusche auf ein Mindestmaß zu beschränken, soweit dies erforderlich ist, um die Nachbarschaft vor erheblichen Belästigungen zu schützen.
Die Bundesregierung hat Immissionsrichtwerte festgesetzt, bei deren Überschreitung im Allgemeinen Belästigungen erwartet werden (Allgemeine Verwaltungsvorschrift zum Schutz gegen Baulärm - Geräuschimmissionen - vom 19. August 1970, Beilage zum Bundesanzeiger Nr. 160).

Im Einwirkungsbereich der Baustelle liegt ein zum Aufenthalt von Menschen bestimmtes Gebäude, dieses liegt in einem Mischgebiet, mit gewerblichen Anlagen und Wohnungen, die das Wohnen nicht erheblich stören, gemäß den Bestimmungen der Allgemeinen Verwaltungsvorschrift (AVwV) zum Schutz gegen Baulärm - Geräuschimmissionen - gelten die Immissionsrichtwerte gemäß AVwV.
Die Beurteilungspegel der von allen Anlagen und dem Fahrzeugverkehr ausgehenden Geräusche dürfen nachfolgende Immissionswerte nicht überschreiten:

Wie viel Lärm zulässig ist, hängt von der jeweiligen Gebietseinstufung sowie von der Tageszeit ab. In Wohngebieten gelten strengere Lärmgrenzwerte als in Misch- oder Gewerbegebieten. Zur Nachtzeit, d.h. im Bereich des Baulärms den Zeitraum von 20:00 Uhr bis 07:00 Uhr, darf generell weniger Lärm verursacht werden als tagsüber.

Gebietskategorie Tags  nachts
Reines Wohngebiet 50 dB(A) 35 dB(A)
Allgemeines Wohngebiet 55 dB(A) 40 dB(A)
Mischgebiet  60 dB(A)  45 dB(A)
Gewerbegebiet 65 dB(A)  50 dB(A)
Industriegebiet 70 dB(A)  70 dB(A)

Die Bauherren, Bauunternehmer und Bauleiter haben die Pflicht, beim Betrieb von Baumaschinen auf die Einhaltung der Richtwerte zu achten. Unabhängig davon haben sie ferner die Pflicht, zu jeder Zeit vermeidbare Geräusche von Bauarbeiten zu vermeiden.

Bayerische Bauordnung (BayBO)
Nach Art. 9 BayBO sind Baustellen so einzurichten, dass bauliche Anlagen ordnungsgemäß errichtet, geändert, beseitigt oder instandgehalten werden können und dass keine Gefahren, vermeidbaren Nachteile oder vermeidbaren Belästigungen entstehen. Gesetzesverstöße können zu behördlichen und polizeilichen Anordnungen, falls nötig auch zu einer Stilllegung der Baustelle führen sowie als Ordnungswidrigkeit wegen Ruhestörung mit Bußgeld belegt bzw. in besonders schwerwiegenden Fällen wegen Körperverletzung strafrechtlich verfolgt werden.
Um die Gefahr von Gesetzesverstößen auszuschließen, ist der Betrieb an jeder Baustelle möglichst geräuscharm abzuwickeln, lärmintensive Bauarbeiten dürfen in der Nachbarschaft von Wohnbebauung nur tagsüber durchgeführt werden. Nach Möglichkeit sind lärmarme Baumaschinen einzusetzen und Abschirmmaßnahmen zu treffen. Zu den Abschirmmaßnahmen gehört auch eine den Schallschutz der Anwohner berücksichtigende Aufstellung der Baumaschinen. Beim Kauf von Baumaschinen und bei der Vergabe von Bauarbeiten sollte daher auf den Einsatz als besonders emissionsarm gekennzeichneter Geräte und Maschinen geachtet werden.

Geräte- und Maschinenlärmschutzverordnung  32. BImSchV
Unabhängig von der Einhaltung der o.g. Immissionsrichtwerte dürfen zum Schutz von Wohngebieten nach § 7 der 32. BImSchV die im Anhang zu dieser Verordnung aufgeführten, besonders lärmintensiven Geräte und Baumaschinen in reinen, allgemeinen und besonderen Wohngebieten, Kleinsiedlungsgebieten, Sondergebieten, die der Erholung dienen, Kur- und Klinikgebieten und Gebieten für die Fremdenbeherbergung sowie auf dem Gelände von Krankenhäusern und Pflegeanstalten im Freien an den Sonn- und Feiertagen ganztägig sowie an Werktagen in der Zeit von 20.00 Uhr bis 07.00 Uhr nicht betrieben werden. Dieses Verbot gilt dann nicht, wenn der Betrieb der Geräte und Maschinen im Einzelfall zur Abwendung einer Gefahr bei Unwetter oder Schneefall oder zur Abwendung einer sonstigen Gefahr für Mensch, Umwelt oder Sachgüter erforderlich ist.

Nachtarbeit
Soweit im Einzelfall aufgrund technischer Notwendigkeiten oder im überwiegenden öffentlichen Interesse nächtliche ruhestörende Bauarbeiten unabwendbar sind, sind diese dem Umweltamt mit einer Begründung sowie nach Art und Umfang der Arbeiten vorab anzuzeigen und ein Nachweis über die Verwendung besonders lärmarmer Baumaschinen zu erbringen. Ferner ist die zuständige Polizeidienststelle und die betroffene Wohnnachbarschaft zu informieren. Wirtschaftliche Interessenlagen sind somit kein hinreichender Rechtfertigungsgrund für die Durchführung nächtlicher ruhestörender Bauarbeiten. Eine Haftungsfreistellung für den Fall berechtigter Nachbarschaftsbeschwerden wegen nächtlicher Lärmbelästigung ist mit der Anzeige der Nachtarbeit nicht verbunden.

*Hinweis: 5.3. ZTV Abfallentsorgung, Abfallentsorgungskonzept*
5.3. ZTV Abfallentsorgung, Abfallentsorgungskonzept:

Ziele des Abfallentsorgungskonzeptes:

Folgende Ziele werden mit der Umsetzung des Abfallentsorgungskonzeptes auf der Grundlage der vorliegenden Zusätzlichen Technischen Vertragsbedingungen Abfallentsorgung angestrebt:

- Optimierung von Logistik zur Bauabfallentsorgung
- Abfallvermeidung im Hinblick auf Menge und Schädlichkeit
- Sammlung sortenreiner Wertstoffe, welche einer Wiederverwendung zugeführt werden können
  sowie Reduzierung der Baumischabfallmengen
- Erfüllung der Anforderungen der Landes- und Bundesabfallgesetze

Der Auftragnehmer verpflichten sich:

- Jeder AN ist verpflichtet, wie es den Umständen entsprechend möglich und zumutbar ist, die anfallenden Abfälle hinsichtlich Menge und Schadstoffgehalt so gering wie möglich zu halten.
-  Die durch Abbruch - bzw. Bau- und Ausbauarbeiten anfallenden Abfallmaterialien und Gegenstände sowie Sonderabfälle sind, sofern nicht anders oder extra angegeben, getrennt voneinander durch jeden Auftragnehmer fachgerecht zu entsorgen.
- Die geordnete Entsorgung ist durch Nachweise und Rechnungskopien an den Entsorger/Deponiebetreiber nachzuweisen.
- Für die Abfälle aus den Pausen- und Bauunterkünften sind vom AN Müllbehälter aufzustellen und diese Abfälle sind regelmäßig fachgerecht zu entsorgen.
- Die Abfallentsorgung ist in die Verträge mit ihren Nachunternehmern und Lieferanten zur Verwendung bzw. Beseitigung von Verpackungsmaterialien einzubinden und eigene Mitarbeiter sind einzuweisen
- Die entstehenden Bauabfälle in den Arbeitsbereichen sind nach den bestehenden Abfallkriterien getrennt zu halten
- Die bei den Arbeiten anfallenden Bauabfälle sind täglich in entsprechenden Behältnissen zu sammeln und je nach Umfang arbeitstäglich bzw. wöchentlich der fachgerechten Entsorgung zuzuführen, die Baustelle ist nach Beendigung seiner Arbeiten (auch in Teilabschnitten) in einem ordnungsgemäßen Zustand zu übergeben
- Boden- und Grundwasserkontaminationen durch Leckagen sind unverzüglich anzuzeigen
- Bau- und Bauhilfsstoffe sowie Geräte, Maschinen und Einbauteile sind bis zur Verwendung ordnungsgemäß zu lagern und vor Beschädigung zu schützen
- Werden Bauabfälle nicht entsorgt, erfolgt durch die örtliche Bauleitung an den Auftragnehmer eine verbindliche Aufforderung zur Beräumung. Wird dieser Aufforderung nicht entsprochen, werden die fraglichen Bauabfälle im Auftrag des Auftraggebers beräumt und die daraus resultierenden Mehrkosten dem AN in Rechnung gestellt.

Die anfallenden Abfälle sind nach folgenden Mindestkriterien/Mindesttrennung zu sortieren:
- mineralische Abfälle
- Wertstoffe
- gemischte Baustellenabfälle
- Problemabfälle
- gefährliche Abfälle
- FE-Schrott, Holz (behandelt / unbehandelt)
- Pappe / Papier / Kartonagen, Folien, Glas, Verpackungsmaterialien
- Die Aufzählung dieser Sortierkriterien ist nicht endgültig und kann im Rahmen der Bauausführung um weitere Kriterien ergänzt werden.

Der Auftragnehmer bestätigt, dass die am Bauprozess Beteiligten gezielt auf die Abfalltrennung geschult wurden.

In Verzugsetzung
Alle Auftragnehmer sind zur Abfallberäumung gemäß der ZTV Abfallentsorgung und der Baustellenordnung verpflichtet. Wird der anfallende Abfall vom Abfallerzeuger nicht entsorgt, erhält er die Aufforderung zur Abfallbeseitigung mit Fristsetzung durch den Auftraggeber bzw. die örtliche Bauleitung. Erfolgt die Beräumung nicht innerhalb der gesetzten Frist, wird die Ersatzvornahme zu Lasten des Auftragnehmer vorgenommen.

Die Ausführung der Beräumung wird dem Auftragnehmer und Arbeitskraft, zuzüglich Entsorgungspreis je Abfallart in Rechnung gestellt.

Aktualisierung
Die ZTV Abfallentsorgung wird vor dem Hintergrund der gültigen umweltrechtlichen Gesetze und deren Novellierungen aktualisiert

*Hinweis: 6.. ZTV Estricharbeiten*
6. . ZTV Estricharbeiten:
Für die Leistung und Ausführung der Leistung sind die
ATV der VOB/C sowie die gültigen DIN-Vorschriften
maßgebend.
Für die beschriebenen Leistungen gelten im Wesentlichen
die ATV
DIN 18299 "Allgemeine Regelungen für Bauarbeiten jeder Art"
DIN 18353 "Estricharbeiten"

Es gelten jeweils die erhöhten Anforderungen der DIN
18202 "Toleranzen im Hochbau", Tabelle 3 Zeile 4
"Ebenheitstoleranzen".
Alle zur Anwendung kommenden Bauprodukte und Bauarten müssen den Anforderungen der Bauregellisten A und B sowie der Liste C in der aktuellen Fassung entsprechen. Die den Bauprodukten zugehörigen Übereinstimmungsnachweise sowie Prüfzeugnisse und bauaufsichtlichen Zulassungen sind der örtlichen Bauleitung vor Ausführungsbeginn vorzulegen.

Sämtliche Maße sind am Bau zu prüfen.

ACHTUNG: Einbauhöhen / Fußbodenaufbauten gemäß LV-Positionen:
Sämtliche im Leistungsverzeichnis in den Einzelpositionen auch raumweise und nach Fußbodenaufbau - Nr. gegliederten Fußboden- aufbauten und deren angegebene Einbauhöhen sind als planerische Annahmen zu verstehen und dienen lediglich der Kalkulation und keinesfalls als Positionsliste / -plan für den Estricheinbau vor Ort !

Die tatsächlichen Einbauhöhen und ggf. auch die raumweise Festlegung abweichender Aufbauten  beim Einbau sind vor der Ausführung anhand der tatsächlichen Höhenbezüge nach Meterriß mit der Bauüberwachung abzustimmen und festzulegen !

Allgemeines - Prüfung Untergrund - Abrechnung Mehrstärken
Zementestriche, bei denen die Gefahr des Aufschüsselns besteht, sind für einen Zeitraum von mindestens 2 Wochen ab Verlegung mit einer Kunststofffolie abzudecken. Die Estrichoberfläche muss nach Freigabe zur Begehbarkeit so widerstandsfähig sein, dass sie bis zur Verlegung des Oberbodens die üblichen Belastungen des Baubetriebs ohne Schaden aufnehmen kann.
Die Prüfung des Untergrundes hat mit raumweiser Protokollierung zu erfolgen. Das Anzeigen von Unebenheiten und somit das Abrechnen von Mehrstärken hat 14 Tage vor Ausführung an Hand eines Nivellement gemäß DIN 18202 zu erfolgen.

Fugen
Trennfugen, Bewegungsfugen und Anschlussfugen an andere Bauteile sind von Mörtelbrücken und Verunreinigungen, die die Funktion der Fugen beeinträchtigen, freizuhalten. Notwendige Fugen sind nach einem Fugenplan anzulegen. Die einzelnen Felder sind ohne Arbeitsunterbrechung herzustellen.

Dämmungen
Metallteile wie Abläufe, Rohre, Standkonsolen, Trennschienen u. dgl. dürfen keine starre Verbindung mit dem Estrich besitzen; sie sind mit Dämmstreifen zu ummanteln und ggf. gegen chemische Einflüsse aus dem Estrich zu schützen. Dämmschichten sind an im Fußbodenaufbau befindlichen Rohrleitungen kantengerade zu verlegen. Eine akustische Entkopplung ist zu garantieren. Rohrbefestigungen dürfen keinen Schall auf die Decke übertragen. Bevor durch den Einbau des Estrichs die Dämmung verdeckt wird, muss die Leistung durch die Bauüberwachung des AG abgenommen werden.

Heizestrich
Bewegungs- und Randfugen querende Leitungen sind in Hülsen zu führen. Vor dem Einbringen des Estrichs ist zu prüfen, dass vom Verleger dies ausgeführt wurde.

Die Markierung der Estrichfeuchtemeßstellen für die Sicherstellung der Heizleitung-Beschädigungsfreien Feuchtemessung obliegt dem Auftragnehmer.

Besondere Angaben zu Bauteilen, Stoffe und zur Ausführung
Folgende Vorgaben sind zu berücksichtigen:

1. Zementestriche
- Zementestriche in schwimmender Verlegung, im Verbund oder auf Trennlage, einschl. Untergrundvorbereitung und inkl. aller erf. Trenn-, Bewegungs-und Randfugen, Trittschall- und Wärmedämmschichten, Abdeck- und Trennlagen und Höhenausgleichsschichten
- die Mindest-Estrichnennstärke ergibt sich aus der DIN 18560 aus den zu erwartenden Nutzlasten
- bei Anschluss an hitzeempfindliche Bauteile ist der Zementestrich mit ausreichendem Abstand abzuschalen und nachträglich kraftschlüssig mit Epoxidharzestrich anzuarbeiten.

2. Dickschichtspachtelmasse
- Nachweis der Eignung des angebotenen Produktes durch Vorlage CE-Zertifizierung und/oder bauaufsichtlicher Zulassung muss möglich sein.

### Bereich 1 Vorbereitende Arbeiten

#### Abschnitt 1.1 Vorbereitende Arbeiten

**1.1.10 Untergrund reinigen, grobe Verschmutzung**
Reinigen des Untergrundes für Estricharbeiten von
grober Verschmutzung wie Bauschutt und
Ölrückständen, trocken reinigen und angefallenen
Bauschutt entsorgen, im Inneren von Gebäuden, auf waagerechten Böden, Ausführung nur nach
besonderer Anordnung des AG.
Abfallschlüssel AVV-Nr. 170904,

Untergrund:  Stahlbetondecke
Menge: 3830,000 m2
DIN276_08: 352
DIN276_08: 353

**1.1.20 Vermessung, Nivellement**
Vermessung bzw. Nivellement von Gebäudeteilfächen mit raumweiser Protokollierung, auf Anweisung der Bauleitung,
Abrechnung nach den vermessenen Raumgrundflächen
Menge: 3830,000 m2
DIN276_08: 352
DIN276_08: 353

**1.1.30 Haftzugswerte prüfen**
Haftzugprüfung, Untergrund

Prüfung der Oberflächengüte der Untergründe
(Tragestrich) durch Haftzugprüfung, inkl.
Ergebnisprotokoll,  Ausführung nach Angabe der
Bauleitung, die Protokolle sind dem Bauleiter
vorzulegen.

Art des Estrichs:  CT-C35-F5
Prüfstempel:  d = 50 mm; h =d/2.
Prüfgerät:  momentenfreie, zentrische
  Krafteinleitung
  Kraftsteigerung 0,05 N/mm2s
Menge: 8,000 St
DIN276 neu: 352

**1.1.40 Höhenausgleich, Dicke >10 mm bis 20 mm**
Höhenausgleich des Untergrundes aus
zementgebundener Ausgleichmasse auf Böden,
im Inneren von Gebäuden,
auf unebenen waagerechten Böden, zur Aufnahme von nachbeschriebenen Zementestrichen aufbringen,
standfest und fließfähig einstellbar, polymermodifiziert

Klasse:  CT-C30-F7
Untergrund: Stahlbetondecke
Dicke Höhenausgleich: bis 20 mm
Menge: 280,000 m2
DIN276_08: 352
DIN276_08: 353

**1.1.50 wie vorherige Pos., jedoch Höhenausgleich, Dicke bis 10 mm**
wie vorherige Pos., jedoch Höhenausgleich,
Dicke bis 10 mm,
Ausführung nur nach besonderer
Anordnung der Bauüberwachung des AG.
Menge: 390,000 m2

**1.1.60 Mehrdicke, Höhenausgleich, 5 mm**
Mehrdicke von vorbeschriebenen Höhenausgleichen,
je 5 mm Dicke, Ausführung nur nach besonderer
Anordnung der Bauüberwachung des AG.
Menge: 340,000 m2

**1.1.70 Vorbehandlung Fräsen / Kugelstrahlen**
Vorbehandlung des Tragestrichs durch Fräsen, Kugelstrahlen, o. ä., sowie Druckspülen und Absaugen.
Druckfestigkeit > 30 N/mm², Haftzugfestigkeit > 1,5 N/mm²
Menge: 380,000 m2

#### Abschnitt 1.2 Abdichtung gegen Bodenfeuchte

**1.2.10 Voranstrich aus Bitumenlösung**
Voranstrich aus Bitumenlösung für Abdichtungen auf waagerechten Flächen mit glatter Oberfläche zur Aufnahme
der Bitumenschweißbahn.

Bauteil:  Bodenflächen
Untergrund: Beton
Menge: 820,000 m2
DIN276 neu: 320

**1.2.20 Sperrschicht Bitumenschweißbahn AL+G200 S4, zweilagig**
AL+G 200 S4, schweißbare Bitumen-Dampfsperre
nach DIN EN 13970 mit Aluminiumpolyester-
Kombiträger und 200 g/m² Glasgewebeeinlage,
sd-Wert > 1500 m, zweilagig aufschweißen,
Längs- und Quernähte 8 cm breit
voll verschweißen, bei An- und Abschlüssen bis OK Wärmedämmung hochführen und vollflächig
aufschweißen

Ausführungsort: Unter- und Erdgeschoss
Menge: 820,000 m2

**1.2.30 Anschluss, Abdichtung an aufgehenden Bauteilen, H bis 300 mm**
Abdichtungslage unter Estrich an aufgehenden Bauteilen bis OK Estrichaufbau hochziehen,
inkl. Ausbildung von Innen- und Außenecken.
Das Brechen oder Abknicken der Bahnen in den
Eckbereichen ist mit geeigneten Maßnahmen zu
verhindern, Höhe bis  300 mm
Menge: 570,000 m

**1.2.40 Zulage zur vorherigen Pos. für Zementmörtel-Hohlkehle in Ecken**
Zulage zu vorherigen Pos. für Zementmörtel-Hohlkehle
in Ecken
Menge: 570,000 m

### Bereich 2 Estriche

#### Abschnitt 2.1 Zementestrich

**2.1.10 Estrich, CT-C40-F5-S57, SW 1, Aufnahme Feinsteinzeug/Fliesen, 5 kN/m2, F05 + F07**
schwimmender Zementestrich nach DIN 18560 (CT), einschichtig, auf Trennlage, Trittschall- und Wärmedämmung  (in separaten Positionen kalkulieren), entsprechend techn. Vorschriften einbauen; in fertiger Arbeit, inkl. aller Nebenleistungen, planeben aufgebracht, verdichtet, abgerieben, maschinell geglättet, erhöhte Anforderungen an die Ebenheit nach DIN 18202 Tabelle 3, Zeile 4, zur Aufnahme von Oberbelägen, liefern und einbauen.

Das Anarbeiten an Wände und aufgehende Bauteile ist in die Position einzukalkulieren.

Festigkeitsklasse:  CT-C40-F5
Schwindklasse
nach DIN 18560-1:SW 1 - schwindarm (<0,2 mm/m)

Estrichnenndicke:  57  mm

Verkehrslast:  5,0 kN/m2
Oberbelag:Feinsteinzeug/ Fliesen

Fußbodenaufbau: F 05

Einbauort: UG: WS-1.F2; WS-1.F3;
  EG: RI 0.F1; RI 0.F2; WN 0.F2; WN 0.F3;
  WN 0.F4; WN 0.F5; WN 0.F6; WN 0.F7
Menge: 490,000 m2

**2.1.20 Zulage zu vorheriger Pos. 2.1.10 - Differenzpreis für je 5 mm Mehrstärke**
Zulage - Differenzpreis für je 5 mm Mehrstärke des Zementestriches für Estrichstärken.

(Vergütung erst ab Überschreitung der zulässigen Toleranzen
DIN 18202 Tabelle 3 Zeile 1 Spalte 1.)
Menge: 980,000 m2

**2.1.30 Estrich wie vorh. Pos., jedoch CT-C40-F6, S55, SW 1, Aufnahme Feinsteinzeug/Fliesen, 3 kN/m2, F08.6**
schwimmender Zementestrich wie vorherige Pos., jedoch

Festigkeitsklasse: CT-C40-F6
Schwindklasse
nach DIN 18560-1:SW 1 - schwindarm (<0,2 mm/m)

Verkehrslast:  3,0 kN/m2

Fußbodenaufbau: F 08.6

Einbauort: EG: WN 0.01; WN 0.02; WN 0.03;
  WN 0.04; WN 0.05; WN 0.06;
  WN 0.10a
Menge: 130,000 m2

**2.1.40 Zulage zu vorheriger Pos. 2.1.30 - Differenzpreis für je 5 mm Mehrstärke**
Zulage - Differenzpreis für je 5 mm Mehrstärke des Zementestriches für Estrichstärken.

(Vergütung erst ab Überschreitung der zulässigen Toleranzen
DIN 18202 Tabelle 3 Zeile 1 Spalte 1.)
Menge: 390,000 m2

**2.1.50 Estrich wie vorh. Pos., jedoch CT-C40-F5, S45, SW 1, Aufnahme Feinsteinzeug/Fliesen, 5 kN/m2, F07.2**
schwimmender Zementestrich wie vorherige Pos., jedoch

Festigkeitsklasse: CT-C40-F5
Schwindklasse
nach DIN 18560-1:SW 1 - schwindarm (<0,2 mm/m)

Estrichnenndicke: 45 mm
Verkehrslast:  5,0 kN/m2
Oberbelag:Feinsteinzeug/ Fliesen

Fußbodenaufbau: F 07.2

Einbauort: UG: RI-1.F2; RI-1.F3; RI-1.F4;
  RI-1.F5; WS-1.F3;
  EG: WN 0.13
Menge: 220,000 m2

**2.1.60 Zulage zu vorheriger Pos. 2.1.50 - Differenzpreis für je 5 mm Mehrstärke**
Zulage - Differenzpreis für je 5 mm Mehrstärke des Zementestriches für Estrichstärken.

(Vergütung erst ab Überschreitung der zulässigen Toleranzen
DIN 18202 Tabelle 3 Zeile 1 Spalte 1.)
Menge: 440,000 m2

**2.1.70 Estrich wie vorh. Pos., jedoch CT-C40-F5, S45, SW 1, Aufnahme Feinsteinzeug/Fliesen, 3 kN/m2, F07.1**
schwimmender Zementestrich wie vorherige Pos., jedoch

Festigkeitsklasse: CT-C40-F5
Schwindklasse
nach DIN 18560-1:SW 1 - schwindarm (<0,2 mm/m)

Estrichnenndicke: 45 mm
Verkehrslast:  3,0 kN/m2
Oberbelag:Feinsteinzeug/ Fliesen

Fußbodenaufbau: F 07.1

Einbauort: UG: WS-1.07; WS-1.08; WS-1.09;
  WS-1.11b; WS-1-12a; WS-1-12b;
  WS-1-13; WS-1.17; WS-1.18a;
  WS-1.18b; WS-1.19b;

  EG: WN 0.16d; WN 021a; WN 021b;
  WN 0.22; WN 0.23; WN 024a;
  WN 0.25a; WN 0.25b; WN 0.26;
  WN 0.27; WN 0.28a; WN 0.28b

        1. OG: RI 1.08a; RI 1.08b; RI 1.09a;
  RI 1.09b

        2. OG: RI 2.07a; RI 2.07b; RI 2.08a;
  RI 2.08b
Menge: 350,000 m2

**2.1.80 Zulage zu vorheriger Pos. 2.1.70 - Differenzpreis für je 5 mm Mehrstärke**
Zulage - Differenzpreis für je 5 mm Mehrstärke des Zementestriches für Estrichstärken.

(Vergütung erst ab Überschreitung der zulässigen Toleranzen
DIN 18202 Tabelle 3 Zeile 1 Spalte 1.)
Menge: 700,000 m2

**2.1.90 Estrich wie vorh. Pos., jedoch CT-C40-F6, S55, SW 1, Aufnahme Linoleum, 3 kN/m2, F06 + F08.5**
schwimmender Zementestrich wie vorherige Pos., jedoch

Festigkeitsklasse: CT-C40-F6
Schwindklasse
nach DIN 18560-1:SW 1 - schwindarm (<0,2 mm/m)

Estrichnenndicke: 55 mm
Verkehrslast:  3,0 kN/m2
Oberbelag: Linoleum

Fußbodenaufbau: F 06

Einbauort: UG: WS-1.06b; WS-1.10; WS-1.11a;

  EG: RI 0.01 bis RI 0.06; WN 0.07;
  WN 0.08;

        1. OG: RI 1.01 bis RI 1.07;
  RI 1.10 bis RI 1.16;

        2. OG: RI 2.01 bis RI 2.06;
  RI 2.09 bis RI 2.14
Menge: 1810,000 m2

**2.1.100 Zulage zu vorheriger Pos. 2.1.90 - Differenzpreis für je 5 mm Mehrstärke**
Zulage - Differenzpreis für je 5 mm Mehrstärke des Zementestriches für Estrichstärken.

(Vergütung erst ab Überschreitung der zulässigen Toleranzen
DIN 18202 Tabelle 3 Zeile 1 Spalte 1.)
Menge: 1800,000 m2

**2.1.110 Estrich wie vorh. Pos., jedoch CT-C40-F6, S55, SW 1, Aufnahme Linoleum, 5 kN/m2, F06.1 + F13**
schwimmender Zementestrich wie vorherige Pos., jedoch

Festigkeitsklasse: CT-C40-F6
Schwindklasse
nach DIN 18560-1:SW 1 - schwindarm (<0,2 mm/m)

Estrichnenndicke: 55 mm
Verkehrslast:  5,0 kN/m2
Oberbelag: Linoleum

Fußbodenaufbau: F 06.1

Einbauort: UG: WS-1.03; WS-1.05; WS-1.06a;

  EG: WN 0.14;

        1. OG: RI 1.F2; RI 1.F3;

        2. OG: RI 2.F2; RI 2.F3; RI 2.F5
Menge: 630,000 m2

**2.1.120 Zulage zu vorheriger Pos. 2.1.110 - Differenzpreis für je 5 mm Mehrstärke**
Zulage - Differenzpreis für je 5 mm Mehrstärke des Zementestriches für Estrichstärken.

(Vergütung erst ab Überschreitung der zulässigen Toleranzen
DIN 18202 Tabelle 3 Zeile 1 Spalte 1.)
Menge: 1260,000 m2

**2.1.130 Estrich wie vorh. Pos., jedoch CT-C40-F5, S70, SW 1, Aufnahme staubbind. Anstrich, 10 kN/m2, F19**
schwimmender Zementestrich wie vorherige Pos., jedoch

Festigkeitsklasse: CT-C40-F5
Schwindklasse
nach DIN 18560-1:SW 1 - schwindarm (<0,2 mm/m)

Estrichnenndicke: 70 mm
Verkehrslast:  10,0 kN/m2
Oberbelag: staubbindender Anstrich
  (Fußbodenfarbe),

Fußbodenaufbau: F 19

Einbauort: UG: RI-1.05;

  EG: WN 0.15b; WN 0.18b; WN 0.18c;
  WN 0.19b; WN 0.20
Menge: 90,000 m2

**2.1.140 Zulage zu vorheriger Pos. 2.1.130 - Differenzpreis für je 5 mm Mehrstärke**
Zulage - Differenzpreis für je 5 mm Mehrstärke des Zementestriches für Estrichstärken.

(Vergütung erst ab Überschreitung der zulässigen Toleranzen
DIN 18202 Tabelle 3 Zeile 1 Spalte 1.)
Menge: 180,000 m2

**2.1.150 Estrich wie vorh. Pos., jedoch CT-C40-F5, S55, SW 1, Aufnahme staubbind. Anstrich, 5 kN/m2, F20**
schwimmender Zementestrich wie vorherige Pos., jedoch

Festigkeitsklasse: CT-C40-F5
Schwindklasse
nach DIN 18560-1:SW 1 - schwindarm (<0,2 mm/m)

Estrichnenndicke: 55 mm
Verkehrslast:  5,0 kN/m2
Oberbelag: staubbindender Anstrich
  (Fußbodenfarbe),

Fußbodenaufbau: F 20

Einbauort: UG: WN 1.01a;
Menge: 80,000 m2

**2.1.160 Zulage zu vorh. Pos. 2.1.160 - Differenzpreis für je 5 mm Mehrstärke**
Zulage - Differenzpreis für je 5 mm Mehrstärke des Zementestriches für Estrichstärken.

(Vergütung erst ab Überschreitung der zulässigen Toleranzen
DIN 18202 Tabelle 3 Zeile 1 Spalte 1.)
Menge: 160,000 m2

**2.1.170 Estrich, CT-C30-F5-V45, Aufnahme Feinsteinzeug/Fliesen, 5 kN/m2, F18**
Zementestrich im Verbund nach DIN 18560 (CT), einschichtig, entsprechend techn. Vorschriften; in fertiger Arbeit, incl. aller Nebenleistungen, planeben aufgebracht, verdichtet, abgerieben, maschinell geglättet, erhöhte Anforderungen an die Ebenheit nach DIN 18202 Tabelle 3, Zeile 4, zur Aufnahme von Bodenbelägen, liefern und einbauen.

Das Anarbeiten an Wände und aufgehende Bauteile ist in die Position einzukalkulieren.

Festigkeitsklasse:  CT-C30-F5

Untergrund:  Stahlbetondecken

Estrichnenndicke:  45  mm
Verkehrslast:  5,0 kN/m2
Oberbelag:Feinsteinzeug/Fliesen

Einbauort: Fußbodenaufbau: F18
  OG5: TU 5.A1, TU 5.T1, TU 5.TCH1
Menge: 20,000 m2

**2.1.180 Zulage zu vorh. Pos. 2.1.180 - Differenzpreis für je 5 mm Mehrstärke**
Zulage - Differenzpreis für je 5 mm Mehrstärke des Zementestriches für Estrichstärken.

(Vergütung erst ab Überschreitung der zulässigen Toleranzen
DIN 18202 Tabelle 3 Zeile 1 Spalte 1.)
Menge: 60,000 m2

**2.1.190 Zulage zu vorh. Pos. 2.1.180 für Grundieren saugfähiger, mineralischer Untergründe**
Grundieren saugfähiger, mineralischer Untergründe mit
Dispersionsgrundierung

Eigenschaften
+ RAL UZ 113 / Blauer Engel
+ EMICODE EC1 PLUS / sehr emissionsarm
Menge: 20,000 m2
DIN276_08: 352
DIN276_08: 353

**2.1.200 Zulage zu vorh. Pos. 2.1.180 für Haftbrücke**
Haftbrücke gem. DIN 18560-3, Abs. 4.1 auf erhärteten, vorgenässten Tragbeton (mattfeucht),
gleichmäßig 1 - 2 mm dick in plastischer Konsistenz
mit einem harten Straßenbesen gemäß Herstellervorgabe aufbürsten.
Menge: 20,000 m2

**2.1.210 Einsatz von Estrichbeschleuniger**
Beschleunigerzusatz als Zugabe bei der Estrichherstellung
zu den vorgenannten Estrichausführungen für die
Durchhärtung und Astrocknung in 14 Tagen.

Ausführung nur nach besonderer Aufforderung durch die Bauüberwachung des AG.
Menge: 1400,000 m2
DIN276 neu: 320

**2.1.220 Zulage Kleinflächen bis 2,0 m²**
Zulage zu den Estrichpositionen für die Ausführung in Kleinflächen bis 2,00 m²,

Einbauort: UG: WS-1.12b;WS-1.18b;

  EG: WN 0.21b; WN 0.24b;
  WN 0.25b; WN 0.28b
Menge: 65,000 m2

### Bereich 3 Trennschichten

#### Abschnitt 3.1 Trennschichten

**3.1.10 Polyäthylenfolie, 0,2 mm dick, liefern und verlegen**
Polyäthylenfolie, 0,2 mm dick, liefern und als Trennlage und Gleitschicht fugenüberlappt (15 cm), versetzt, fachgerecht verlegen, einschl. Hochziehen und Herstellen der Randanschlüsse an Wänden und aufgehenden Bauteilen bis OK Estrich.

Einbauort: UG, EG, 1. - 2. OG
Menge: 7600,000 m2
DIN276_08: 352
DIN276_08: 353

### Bereich 4 Wärmedämmung/Trittschalldämmung

#### Abschnitt 4.1 Wärmedämmung/Trittschalldämmung

**4.1.10 Trittschalldämmplatte, Miwo 13-3 mm, WLS 040, 5 kN/m2**
Trittschalldämmplatte als Unterlage für schwimmende Estriche als Mineralwolle-Trittschalldämmplatte gemäß DIN EN 13162: Bezeichnungsschlüssel: MW-EN 13162-T7-CP2,
nichtbrennbar A1 nach DIN EN 13501-1,
Anwendungskurzzeichen nach DIN 4108-10: DES-sg
Anwendungstyp für Verkehrslasten 5,0 kN/m² liefern und Platten einlagig, dicht gestoßen verlegen.

Anwendungstyp:  DES-sg
Wärmeleitfähigkeitsstufe: 040
Verkehrslast:  5,0 kN/m2
Lieferdicke:  12 mm
Zusammendrückbarkeit unter
Belastung :  <= 2 mm
dynamische Steifigkeit s':40 MN/m³

Einbauort:  UG, EG, 1. - 2. OG
Menge: 2030,000 m2
DIN276_08: 353

**4.1.20 Trittschalldämmplatte, Miwo 20-3 mm, WLS 033, 5 kN/m2**
Trittschalldämmplatte nach DIN EN 13162, wie vor, jedoch mit Verkehrslast 5,0 kN/m2.

Anwendungstyp:  DES-sm
Wärmeleitfähigkeitsstufe: 033
Verkehrslast:  5,0 kN/m2
Lieferdicke:  20 mm
Zusammendrückbarkeit
unter Belastung :  <=3 mm

Einbauort:  EG, 1. - 2. OG
Menge: 880,000 m2
DIN276_08: 353

**4.1.30 Trittschalldämmplatte, Miwo 20-5 mm, WLS 033, 3 kN/m2**
Trittschalldämmplatte nach DIN EN 13162, wie vor, jedoch mit Verkehrslast 3,0 kN/m2.

Anwendungstyp:  DES-sh
Wärmeleitfähigkeitsstufe: 033
Verkehrslast:  3,0 kN/m2
Lieferdicke:  20 mm
Zusammendrückbarkeit
unter Belastung :  <=5 mm

Einbauort:  EG, 1. - 2. OG
Menge: 540,000 m2
DIN276_08: 353

**4.1.40 Trittschalldämmplatte, Miwo 15-5 mm, WLS 033, 3 kN/m2**
Trittschalldämmplatte nach DIN EN 13162, wie vor, jedoch mit Verkehrslast 3,0 kN/m2.

Anwendungstyp:  DES-sh
Wärmeleitfähigkeitsstufe: 033
Verkehrslast:  3,0 kN/m2
Lieferdicke:  15 mm
Zusammendrückbarkeit
unter Belastung :  <=5 mm

Einbauort:  EG, 1. - 2. OG
Menge: 140,000 m2
DIN276_08: 353

**4.1.50 Mehrpreis für je 5 mm Mehrstärke, Trittschalldämmplatte Miwo**
Mehrpreis für je 5 mm Mehrstärke der Trittschalldämmplatte Miwo (Vergütung erst ab Überschreitung der zulässigen Toleranzen DIN 18202 Tabelle 3 Zeile 1 Spalte 1.)
Menge: 250,000 m2
DIN276_08: 353

**4.1.60 Trittschalldämmschicht EPS 040 DES sg, 20 MN/m3, 30-2 mm, 5 kN/m2**
Trittschalldämmschicht aus Polystyrol-Hartschaum EPS
DIN EN 13163, lotrechte Nutzlasten (Einzellasten bis 4 kN, Flächenlasten bis 5 kN/m2), als Platte, Lieferdicke 30 mm, Zusammendrückbarkeit kleiner gleich 2 mm DIN 4108-10, dynamische Steifigkeit kleiner gleich 20 MN/m3, Bemessungswert der Wärmeleitfähigkeit max. 0,04 W/(mK)
DIN V 4108-4, geringe Zusammendrückbarkeit - sg, Anwendungsgebiet DIN 4108-10 DES, als Unterlage für Estrich, auf Wärmedämmschicht.
Einbauort: EG, 1. - 2. OG
Menge: 45,000 m2
DIN276_08: 353

**4.1.70 Mehrpreis für je 5 mm Mehrstärke, Trittschalldämmplatte EPS**
Mehrpreis für je 5 mm Mehrstärke der Trittschalldämmplatte EPS (Vergütung erst ab Überschreitung der zulässigen Toleranzen DIN 18202 Tabelle 3 Zeile 1 Spalte 1.)
Menge: 20,000 m2
DIN276_08: 353

**4.1.80 Wärmedämmschicht, EPS 160-205 mm, WLG 040, 5 kN/m2**
Wärmedämmung EPS-Hartschaumplatten
nach DIN EN 13163 auf bituminöser Abdichtung oder PE-Folie als Ausgleichs- und Wärmedämmung unter einem schwimmenden Zementestrich wie folgt herstellen:
EPS-Hartschaumplatte, frei von FCKW, HFCKW und HFKW nach DIN 18 164, schwerentflammbar, Baustoffklasse B1 nach DIN 4102 Teil 1, Anwendungstyp DEO (druckbelastbar),
WLG 040, liefern und verlegen; Platten mit versetzten Fugen dicht stoßen, einschl. Anarbeiten an Hohlkehlen, Rohrleitungen, liefern und verlegen, Hohl- und Zwischenräume sind vollflächig mit entsprechender Schüttung auszufüllen.

Anwendungstyp:  DEO dh
WLG:  040
Verkehrslast:  5,0 kN/m2
Gesamtdämmstärke:  160-205 mm (ggf. 2 Lagen)
(Mehrpreis für Verlegung im Gefälle ist ist folgender Pos. zu kalkulieren)
Einbauort: EG
Menge: 65,000 m2
DIN276_08: 353

**4.1.90 Mehrpreis Wärmedämmschicht EPS für Verlegung im Gefälle**
Mehrpreis für Verlegung der Wärmedämmung, EPS im Gefälle,
inkl. Anarbeiten an Duschrinnen.

Einbauort: Duschen
Menge: 5,000 m2
DIN276_08: 353

**4.1.100 Wärmedämmschicht, EPS 200 mm, WLG 040, 5 kN/m2**
Wärmedämmung EPS-Hartschaumplatten
nach DIN EN 13163 auf bituminöser Abdichtung oder PE-Folie als Ausgleichs- und Wärmedämmung unter einem schwimmenden Zementestrich wie folgt herstellen:
EPS-Hartschaumplatte, frei von FCKW, HFCKW und HFKW nach DIN 18 164, schwerentflammbar, Baustoffklasse B1 nach DIN 4102 Teil 1, Anwendungstyp DEO (druckbelastbar),
WLG 040, liefern und verlegen; Platten mit versetzten Fugen dicht stoßen, einschl. Anarbeiten an Hohlkehlen, Rohrleitungen, liefern und verlegen, Hohl- und Zwischenräume sind vollflächig mit entsprechender Schüttung auszufüllen.

Anwendungstyp:  DEO dh
WLG:  040
Verkehrslast:  5,0 kN/m2
Gesamtdämmstärke:  200 mm (ggf. 2 Lagen)

Einbauort: EG
Menge: 110,000 m2
DIN276_08: 353

**4.1.110 Wärmedämmschicht, EPS 220 mm, WLG 040, 5 kN/m2**
Wärmedämmung EPS-Hartschaumplatten
nach DIN EN 13163, wie vor jedoch
mit Dämmstärke 220 mm, Verkehrslast 5,0 kN/m2.

Anwendungstyp:  DEO dh
WLG:  040
Verkehrslast:  5,0 kN/m2
Gesamtdämmstärke:  220 mm  (ggf. 2 Lagen)

Einbauort: EG
Menge: 30,000 m2
DIN276_08: 353

**4.1.120 Wärmedämmschicht, EPS 180 mm, WLG 040, 5 kN/m2**
Wärmedämmung EPS-Hartschaumplatten
nach DIN EN 13163, wie vor jedoch
mit Dämmstärke 180 mm, Verkehrslast 5,0 kN/m2.

Anwendungstyp:  DEO dh
WLG:  040
Verkehrslast:  5,0 kN/m2
Gesamtdämmstärke:  180 mm  (ggf. 2 Lagen)

Einbauort: EG
Menge: 50,000 m2
DIN276_08: 353

**4.1.130 Differenzpreis für je 10 mm Mehrstärke, Wärmedämmung, EPS**
Differenzpreis für je 10 mm Mehrstärke der Wärmedämmung, EPS für Dämmstärken. (Vergütung erst ab Überschreitung der zulässigen Toleranzen
DIN 18202 Tabelle 3 Zeile 1 Spalte 1.)
Menge: 50,000 m2
DIN276_08: 353

**4.1.140 Anarbeiten an Kabel/Leitungen**
Abstellen und nachträgliches Anarbeiten an Kabel/Leitungen innerhalb der Dämmebene.
Tiefe: ca. 20 mm
Breite: ca. 20 mm
Menge: 350,000 m
DIN276_08: 353

**4.1.150 Trittschalldämm-Matte 5 mm**
Trittschalldämm-Matte als Unterlage für schwimmende
Estriche aus elastifiziertem Schaum nach DIN EN 13163, Qualitätstyp EPS 035 DES sg Anwendungstyp für Verkehrslasten 5,0 kN/m² liefern und einlagig, dicht gestoßen verlegen.

Anwendungstyp:  DES sg
WLG:  035
Verkehrslast:  5,0 kN/m2
Lieferdicke:  5 mm
Einbauort: EG, Nassräume
Menge: 25,000 m2
DIN276_08: 353

**4.1.160 Randdämmstreifen aus extrudiertem PE-Schaumstoff, d= 20 mm, Breite= 350 mm**
Liefern und Verlegen ausreichend dimensionierter Randdämmstreifen für Fußbodenaufbau zur Ausbildung ordnungsgemäßer Randfugen und zur Vermeidung der Schallbrücken liefern und senkrecht, orthogonal einbauen.

Randdämmstreifen mit Profilierung aus extrudiertem PE-Schaumstoff. Baustoffklasse nach DIN 4102: B2,
Brandverhalten nach DIN 13501: E,
selbstklebend zur Befestigung an der Wand;
profiliert zur flexiblen Anpassung an die Raumecken;
integrierter Folienfuß, freie Folienlänge 280 mm, von unten
mit ankaschiertem Klebestreifen.

(Höhe Randdämmstreifen hat größer als der konstruktive Gesamtaufbau zu sein).
Nach Einbau Estrich ist der Randdämmstreifen auf
mind. 4 cm über Estrichfläche zurückzuschneiden.

Dicke/ Breite: 10 / 350 mm
Fußbodenaufbaugesamthöhe:  bis 300 mm

Einbauort: EG
Menge: 180,000 m
DIN276_08: 352
DIN276_08: 353

**4.1.170 Randdämmstreifen wie voherige Pos. 6.1.20, jedoch d= 10mm, Breite= 150 mm**
Randdämmstreifen wie voherige Pos. 6.1.20,  jedoch d= 10mm,  Breite= 150 mm

Einbauort: EG, 1. - 4. OG
Menge: 1480,000 m
DIN276_08: 353

**4.1.180 Randdämmstreifen aus Mineralwolle, d= 20 mm, Breite= 350 mm schneiden**
Liefern und Verlegen ausreichend dimensionierter Randdämmstreifen für Fußbodenaufbau zur Ausbildung ordnungsgemäßer Randfugen und zur Vermeidung der Schallbrücken liefern und senkrecht, orthogonal einbauen.

Randdämmstreifen aus Mineralwolle

(Höhe Randdämmstreifen hat größer als der konstruktive Gesamtaufbau zu sein).
Nach Einbau Estrich ist der Randdämmstreifen auf
mind. 4 cm über Estrichfläche zurückzuschneiden.

Breite: 350 mm, einschl. laufende Meter zuschneiden
Dicke: 20 mm
Fußbodenaufbaugesamthöhe:  bis 300 mm

Einbauort: EG
Menge: 50,000 m
DIN276_08: 353

**4.1.190 Randdämmstreifen aus Mineralwolle, jedoch d= 12 mm, Breite= 120 mm**
Liefern und Verlegen ausreichend dimensionierter Randdämmstreifen für Fußbodenaufbau zur Ausbildung ordnungsgemäßer Randfugen und zur Vermeidung der Schallbrücken liefern und senkrecht, orthogonal einbauen.

Randdämmstreifen aus Mineralwolle

(Höhe Randdämmstreifen hat größer als der konstruktive Gesamtaufbau zu sein).
Nach Einbau Estrich ist der Randdämmstreifen auf
mind. 4 cm über Estrichfläche zurückzuschneiden.

Breite: 120 mm,
Dicke: 12 mm
Fußbodenaufbaugesamt- bzw -fertighöhe: bis 110 mm

Einbauort: EG
Menge: 920,000 m
DIN276_08: 353

**4.1.200 Spezial-Randdämmstreifen an Türzargen**
Spezial-Randdämmstreifen (2x 90° abgewinkelt)
für alle gängigen Türumfassungszargen
aus Stahl (Türzargenschutz),
liefern und fachgerecht einbauen.
Aufmaß erfolgt für 1 Stück Zarge !

Maulweite: 100 - 250 mm
Einbauort: EG, 1. - 2. OG
Menge: 55,000 St
DIN276_08: 352
DIN276_08: 353

### Bereich 5 Fugen - Estricharbeiten

#### Abschnitt 5.1 Fugen - Estricharbeiten

**5.1.10 Dehnfugenprofil**
Dehnungsfugenprofil aus elastischem Polyethylen, Fuß mit Selbstklebestreifen liefern und fachgerecht
als Bewegungsfuge in Türbereichen und anderen Estrichtrennungen nach Fugenplan einbauen; Dehnungsfugenprofil bestehend aus:
- Polyethylenschaumkern als T-Profil mit einer biegesteifen
  Beschichtung zur sicheren Begrenzung,
  Ausführung rechtwinklig nach Fugenplan
- Abdeckung mit elastischer Vergußmasse

Estichhöhen: 45 - 65 mm
Einbauort: EG, 1. - 2. OG
Menge: 335,000 m
DIN276_08: 352
DIN276_08: 353

**5.1.20 Gebäudetrennfugenprofil**
Dehnungsfugenprofil aus elastischem Polyethylen, Fuß mit Selbstklebestreifen liefern und fachgerecht
als Gebäudetrennfuge einbauen, sonst wie in vorheriger Position beschrieben ausführen.

Estichhöhen: 45 - 65 mm
Einbauort: EG, 1. - 2. OG
Menge: 180,000 m
DIN276_08: 352
DIN276_08: 353

**5.1.30 Schneiden von Arbeits-/Scheinfugen**
Schneiden von Scheinfugen in vorbeschriebenen Estrichen.
Menge: 550,000 m
DIN276_08: 352
DIN276_08: 353

**5.1.40 Arbeits-/ Scheinfugen schließen**
Kraftschlüssiges Schließen der Arbeitsfugen durch Überarbeiten mittels Reaktionsharzmaterial und Gewebeeinlage, Verträglichkeit mit Dickschichtspachtelmasse der vorherigen Positionen ist nachzuweisen.
Menge: 550,000 m
DIN276_08: 353

### Bereich 6 Sonstiges - Estricharbeiten

#### Abschnitt 6.1 Sonstiges - Estricharbeiten

**6.1.10 Güteprüfung, Estrich während Herstellung**
Entnahme von Mörtelproben in Form von Prismen während der Estrichherstellung (inl. Heizestrich) und anschließende Überprüfung im Labor durch einen anerkannten Sachverständigen.
Ausführung der Güteprüfung je Estrichgüte alle 500 m2 oder alle sieben Arbeitstage in Absprache mit dem Auftraggeber, pro Güteprüfung werden jeweils drei Prismen angefertigt und geprüft, Abrechnung nach der Anzahl der Güteprüfungen.
Menge: 8,000 St
DIN276_08: 352
DIN276_08: 353

**6.1.20 Güteprüfung, Estrich nach Abbindung**
Entnahme von Mörtelproben in Form von Prismen.
Estrichprüfung im eingebautem Zustand nach erfolgter Abbindezeit als Nachweis der geforderten Estrichgüte durch einen anerkannten Sachverständigen. Ausführung alle 500 m2 in Absprache mit dem Auftraggeber. Pro Güteprüfung werden jeweils drei Prismen angefertigt und geprüft.
Abrechnung nach Anzahl der Güteprüfungen.
Menge: 8,000 St
DIN276_08: 352
DIN276_08: 353

**6.1.30 Estrichrandwinkel, Stahl, 100 mm**
Anschlagwinkel, aus geschweißten Flachstählen, verzinkt oder aus nichtrostenden Blech; als Abstellung einbauen (aufdübeln) einschl. aller Zuschnitte und Auslinkungen um Bereich von Rohrleitungen (i.M. 2 St/m)

Fußbodengesamthöhe: bis 100 mm
Menge: 35,000 m
DIN276_08: 352
DIN276_08: 353

**6.1.40 Estrichrandwinkel, Stahl, 200 mm**
Anschlagwinkel, wie vor jedoch Fußbodengesamthöhe 200 mm.
Menge: 55,000 m
DIN276_08: 352
DIN276_08: 353

**6.1.50 Estrichrandwinkel, Stahl, 200/5 mm**
Anschlagwinkel, wie vor jedoch Fußbodengesamthöhe 200 mm. Dicke 5 mm für Außenbereich
Menge: 18,000 m
DIN276_08: 352
DIN276_08: 353

**6.1.60 Randabstellung, Estrich, gerade**
Herstellen von Randabstellungen durch Schalung,
innerhalb von vorbeschriebenen Estrichen,
Verlauf gerade, nur soweit nicht bereits in anderen
Positionen erfasst
Estrichstärken: von 45 bis 65 mm
Menge: 150,000 m
DIN276_08: 352
DIN276_08: 353

**6.1.70 Estrich an Rohrleitungen anarbeiten**
Estrich im Bereich von Rohrleitungen abstellen und
nachträglich (Heizkörperleitungen usw.) anarbeiten.
bis 1,0 m²
Menge: 550,000 St
DIN276_08: 352
DIN276_08: 353

**6.1.80 Ausbildung Gefälletrichter um Bodenabläufe**
Ausbildung von trichterförmigem Gefälle an Bodenabläufen im Estrich, Größe 1,0/1,0 m, Ablauf mitttig angeordnet, einschließlich der Ausbildung der Knicke, Geälle und Kehlen
Menge: 12,000 St
DIN276_08: 353

**6.1.90 Ausbildung Gefälle in Duschen**
Ausbildung von trichterfürmigen Gefällen in Duschen im Estrich zum späteren Ausfliesen, Größe 1,0/1,6 m, Ablauf mitttig angeordnet, einschließlich der Ausbildung der Knicke, Geälle und Kehlen.

Ort: WN 0.04
Menge: 1,000 St
DIN276_08: 353

**6.1.100 Estrich an Bodenabläufe anarbeiten**
Estrich im Bereich von Bodenabläufen anarbeiten.
Menge: 13,000 St
DIN276_08: 353

**6.1.110 Öffnung im Fußboden, bis 0,05 m2**
Aussparungen im Estrich herstellen, einschließlich Fußbodenaufbau an Öffnung anarbeiten, einschließlich Abstellung und Herstellung der Kanten im Estrich.
Öffnungsgröße:  bis 0,05 m2
Fußbodenkonstruktionshöhe: 50 bis 200 mm
Menge: 50,000 St
DIN276_08: 352
DIN276_08: 353

**6.1.120 Öffnung im Fußboden, über 0,05 bis 0,25 m2**
wie vor jedoch
Öffnungsgröße: über 0,05 bis 0,25 m2
Menge: 45,000 St
DIN276_08: 352
DIN276_08: 353

**6.1.130 Öffnung im Fußboden, über 0,25 bis 0,50 m2**
wie vor jedoch
Öffnungsgröße: über 0,25 bis 0,50 m2
Menge: 30,000 St
DIN276_08: 352
DIN276_08: 353

**6.1.140 Öffnung im Fußboden, über 0,50 bis 1,0 m2**
wie vor jedoch
Öffnungsgröße: über 0,50 bis 1,0 m2
Menge: 15,000 St
DIN276_08: 352
DIN276_08: 353

**6.1.150 vorbeschriebene Öffnung bis 0,05 m2 schließen**
vorbeschriebene Öffnung materialgleich schließen, Estrich/Trennlage/ Dämmung schließen,
bis 0,05 m2
Menge: 50,000 St
DIN276_08: 353

**6.1.160 vorbeschriebene Öffnung über 0,05 bis 0,25 m2 schließen**
vorbeschriebene Öffnung materialgleich schließen, Estrich/Trennlage/ Dämmung schließen,
über 0,05 bis 0,25 m2
Menge: 45,000 St
DIN276_08: 353

**6.1.170 vorbeschriebene Öffnung über 0,25 bis 0,50 m2 schließen**
vorbeschriebene Öffnung materialgleich schließen, Estrich/Trennlage/ Dämmung schließen,
über 0,25 bis 0,50 m2
Menge: 30,000 St
DIN276_08: 353

**6.1.180 vorbeschriebene Öffnung über 0,50 bis 1,00 m2 schließen**
vorbeschriebene Öffnung materialgleich schließen, Estrich/Trennlage/ Dämmung schließen,
über 0,50 bis 1,00 m2
Menge: 15,000 St
DIN276_08: 353

**6.1.190 Schutz gegen Zugluft**
Provisorisches Schließen von Fassaden-, Fenster- und Türöffnungen, als Arbeitsvorbereitung zur Estrichverlegung, durch Herstellen, Vorhalten und Beseitigen einer Holzunter- konstruktion aus Kantholz und Dachlatten, mit 0,4 mm PE-Folie bespannt als Schutz gegen Zugluft.
Einzelgrößen: bis 5,0 m2
Ausführung auf Anweisung Bauüberwachung
Menge: 750,000 m2
DIN276_08: 352
DIN276_08: 353

**6.1.200 Schutz Estrichoberfläche gegen zu schnelles Austrocknen, PE-Folie 0,2 mm**
Oberflächen des eingebrachten, noch nicht abgebundenen Estrichs mit PE-Folie, 0,2 mm, zum Schutz gegen Austrocknen abdecken, inkl. wieder entfernen und entsorgen.
Abfallschlüssel AVV-Nr. 170203,
Ausführung auf Anweisung Bauüberwachung. In die Position ist des weiteren einzukalkulieren: zusätzliche Kontrolle der abdeckten Flächen, vor Verrutschen und vor Zugluft, inkl. der erforderlichen An- und Abfahrten zur Baustelle.
Menge: 3860,000 m2
DIN276_08: 352
DIN276_08: 353

**6.1.210 fertiggestellte Estrichoberflächen vor mechan. Beschädigung schützen; Hartfaserplatten, D= 5 mm**
Fertiggestellte Estrichoberflächen mit Hartfaserplatten,
5 mm, abdecken bzw. schützen, sodass der fertige Estrich
den Belastungen eines Baustellenbetriebes bis zum Belegen
der Oberbeläge gerecht wird, ohne dass  beeinträchtigende Strukturveränderungen und Schäden auf der Oberfläche eintreten, einschl Verklebung der Stöße mit
dauerhaft haftendem Klebeband.
Ausführung auf Anweisung Bauüberwachung, inkl. wieder entfernen und entsorgen.
Abfallschlüssel AVV-Nr. 170201, 170203
Menge: 1160,000 m2
DIN276_08: 352
DIN276_08: 353

**6.1.220 fertiggestellte Estrichoberflächen vor mechan. Beschädigung schützen, OSB-Platten, D= 22 mm**
Fertiggestellte Estrichoberflächen mit HOSB-Platten,
22 mm, lückenlos abdecken bzw. schützen, sodass der fertige Estrich den Belastungen einer zwischenzeitlichen Nutzung bis zum Aufbringen des Parkettbelages gerecht wird, ohne dass  beeinträchtigende Strukturveränderungen und Schäden auf der Oberfläche eintreten, einschl Verklebung der Stöße (Nut und Feder) mit Holzleim und Abdecken der Fugen mit dauerhaft haftendem Klebeband.
Ausführung auf Anweisung Bauüberwachung, Ausbau und Entsorgung erfolgt bauseits mit Fertigstellung 2. BA

(Abfallschlüssel AVV-Nr. 170201, 170203)
Menge: 250,000 m2
DIN276_08: 353

**6.1.230 Zusätzliche Baustelleneinrichtung u. -beräumung**
Zusätzliche Baustelleneinrichtung und -beräumung bedingt durch technologische Unterbrechungen, inkl. deren Umsetzung bei Ausführung der Estricharbeiten.
Menge: 1,000 St
DIN276_08: 352
DIN276_08: 353

**6.1.240 Dokumentationsunterlagen**
*** Pauschalposition
Übergabe einer Dokumentation nach Fertigstellung der Leistung.
Zum Zeitpunkt der Abnahme hat der Auftragnehmer folgende Unterlagen schriftlich in 2-facher Ausfertigung zu übergeben, (2-fach in Papierform und 1-fach auf Datenträger im pdf Format).

- Inhaltsverzeichnis
- Firmenadresse, Telefonnummer und Ansprechpartner
- alle freigegebenen Planungen nach Einarbeitung aller Korrekturanmerkungen werden die Werk- und Montagepläne durch den AN
- Bestandspläne (soweit im Auftrag erarbeitet)
 Abnahme-, Einweisungs-, Mess-, Prüf-,
PrüfSV-, Abstimmungsprotokolle
Gewährleistungsfrist
- Übersicht Gewährleistungsfrist,
- Kopie der GWL-Bürgschaft
Technische Beschreibungen, Berechnungen
- Montageanleitungen
- Produktunterlagen der Hersteller, Geräteunterlagen
- Fachbauleitererklärung
- Errichtererklärung
- Teilabnahme-/ Abnahmeprotokolle
- Prüfbescheinigungen
- Konformitätsbescheinigungen
- Allgemeine bauaufsichtliche Zulassungen
- Übereinstimmungsbestätigung
- Überwachungsprotokolle
- Prüfbücher
-  Zulassungen / Zertifikate und bauaufsichtliche
Prüfungen aller  eingesetzten Materialien
- Material-/ Herstellernachweise
 Instandhaltung Wartung Pflege
-Inspektions-, Wartungs- Instandsetzungsanweisungen
- Lieferverzeichnis Produkte, Pflegemittel, Ersatzteile
- Reinigungs- und Pflegehinweise
- Wartungsverträge, -angebote mit Leistungsbeschreibung für sicherheitsrelevante Anlagen (soweit im Auftragsumfang notwendig)
- Lieferscheine
- Wiegescheine
- Entsorgungsnachweise
- Bautagesberichte
- Revisions-Detailplanung

Für Leistungen, die zum Endabnahmetermin nicht mehr sichtbar oder zugängig sind, ist zum Zeitpunkt der Endabnahme durch anerkannte Zwischenprotokolle und Unterlagen vom AN der Nachweis zu erbringen, dass die Leistungen und die Entsorgung die vertragsmäßig zugesicherten
Eigenschaften zum Zeitpunkt der Protokollerstellung gehabt haben.
Menge: 1,000 psch
DIN276_08: 352
DIN276_08: 353

### Bereich 7 Stundenlohnarbeiten

#### Abschnitt 7.1 Stundenlohnarbeiten

*Hinweis: VORBEMERKUNGEN STUNDENLOHNARBEITEN*
Für eventuell anfallende Stundenlohnarbeiten, soweit nicht im Leistungsverzeichnis aufgeführt, sind Stundenverrechnungssätze anzubieten. Stundenlohnarbeiten sind vor Ausführung  schriftlich bei der Bauleitung anzuzeigen und von dieser zu genehmigen. Die Stundenzettel sind spätestens wöchentlich der Bauleitung zur Unterschrift vorzulegen. Fehlt die Anzeige der Stundenlohnarbeiten, oder werden die Stundenlohnzettel nicht fristgemäß vorgelegt, werden diese vom AG nicht anerkannt.

Der Auftragnehmer erklärt mit Abgabe des Angebotes, dass die angebotenen Verrechnungssätze unter Beachtung der preisrechtlichen Vorschriften ermittelt wurden. Die Verrechnungssätze gelten unabhängig von der Anzahl der abzurechnenden Stunden und beinhalten Lohn- und Gehaltskosten, Gemeinkostenanteile einschl. Der Sozialkassenbeiträge, vermögenswirksamer Leistungen, Lohn- und Gehaltsnebenkosten wie Auslösung, Wegegelder und Übernachtungen und Zuschläge für Überstunden.

**7.1.10 Stundenlohnarb. Facharbeiter/-in**
Stundenlohnarbeiten durch Arbeitskräfte auf Anordnung des Auftraggebers ausführen.
Facharbeiter/-in.
Menge: 10,000 h
DIN276_08: 353

**7.1.20 Stundenlohnarb. Helfer/-in**
Stundenlohnarbeiten durch Arbeitskräfte auf Anordnung des Auftraggebers ausführen.
Helfer/-in.
Menge: 10,000 h
DIN276_08: 353
